# Angebotsaufforderung (GAEB 90, DA83)
Währung: EUR
Auftraggeber: N.A.

## Leistungsverzeichnis
Datum: 29.04.26

### Gewerk 01 Kontrolle zur Verkehrssicherheit der Bad

*Hinweis*
Kontrolle der Badegewässer am Begütenweiher 2026:

Im Rahmen einer öffentlichen Ausschreibung soll die
Kontrolle zur Verkehrssicherheit der Badegewässer am
Begütenweiher vergeben werden. Es handelt sich
insgesamt um 6 zu kontrollierende Einstiegsstellen, die
im Plan gekennzeichnet sind.

Die Kontrolle erfolgt vom 01.06.2026 bis zum 31.08.2026
täglich montags bis sonntags gemäß RVO Badegewässer und
ist auf einem Kontrollblatt (siehe Anhang) zu
dokumentieren. Die Badegewässer werden einer
Sichtkontrolle auf Verschmutzungen wie etwa teerhaltige
Rückstände, Glas, Plastik, Gummi oder andere Abfälle
unterzogen. Wird eine derartige Verschmutzung
festgestellt, so werden angemessene
Bewirtschaftungsmaßnahmen zur Beseitigung der
Verschmutzungen ergriffen.

Rechtliche Grundlage ist die "Richtlinie 2006/7/EG des
Europäischen Parlaments und des Rates vom 15.Februar
2006 über die Qualität der Badegewässer und deren
Bewirtschaftung und zur Aufhebung der Richtlinie
76/160/EWG", die verbindliche Anforderungen für die
Badegewässer der gesamten Europäischen Union festlegt.
In Ergänzung der Richtlinie 2000/60/EG
(Wasserrahmenrichtlinie) ist es ihr Zweck, die Umwelt
zu erhalten und zu schützen, ihre Qualität zu
verbessern und die Gesundheit des Menschen zu
schützen".

Im Stadtgebiet Ludwigshafen ist die Vergabe der
Kontrolle und Reinigung der Badegewässer am
Begütenweiher im Jahre 2026 beabsichtigt. Diese
Arbeiten umfassen die Aufnahme von Müll auf diversen
Flächen (Gewässerrand, Uferbereich Rasen-, Gehölz-,
Wegeflächen in gebundenen- und ungebundenen Bauweisen).
Der Grad der Verschmutzung kann von Objekt und
Jahreszeit variieren. Der gegebenenfalls entstehende
Mehraufwand ist entsprechend dieser Veränderungen im
Jahresverlauf in der Kalkulation zu berücksichtigen.
Der Zustand der Anlagen sowie Zeitpunkt und Dauer der
Reinigung ist in den vom AG ausgehändigten Objekt-
Wochenrapporten zu dokumentieren. Diese geführten
Rapporte sind wöchentlich dem AG auszuhändigen und sind
Grundlage der Rechnungsfreigabe.
Nach Aufforderung durch den AG kann auch entgegen der
festgesetzten Reinigungsintervalle eine Reinigung
beauftragt werden. Die Beauftragung einer zusätzlichen
Reinigung ist entsprechend kurzfristig - binnen 1nes
Werktages - mit Maschinen, Material, Personal zu
gewährleisten.

Die Entsorgung des anfallenden Materials erfolgt in
Containern welche vom AG im Betriebsstandort Wollstr.
151 in 67065 Ludwigshafen bereitgestellt werden. Die
Anlieferung des Materials kann nur innerhalb der
Öffnungszeiten des Betriebsgeländes erfolgen.

Mo - Fr. 7.00 - 15.00 Uhr

Kosten für die Entsorgung gehen zu Lasten des AG.

Es handelt sich überwiegend um zusammenhängende Flächen
in Größen von ca. 100 m² bis 5.000 m². Die Zuwegung
erfolgt über Wegeflächen mit einer Breite von ca. 2,50
m, welche durch Poller abgesperrt sind. Diese sind
jeweils mit einem durch den AG übergebenen Schlüssel zu
öffnen und nach Beendigung der Arbeiten wieder zu
verschließen, Schäden an den Anlagen sind unbedingt zu
vermeiden und gehen zu Lasten des AN.

Der Bieter hat dem AG vor Auftragserhalt nachzuweisen,
dass sowohl ausreichend personelle Arbeitskräfte sowie
ausreichend Equipment und Maschinen für die
termingerechte und vollständige Ausführung der Arbeiten
zur Verfügung stehen.
Der Bieter erklärt mit seiner Unterschrift, dass er
sich vor Ort über die räumlichen Verhältnisse, den
Zustand der Erschließung und Zugänglichkeit der zu
begehenden Grundstücke ein Bild gemacht hat, zum Zwecke
einer einwandfreien Preisermittlung und
Risikovermeidung. Nachtragsforderungen aufgrund
unterlassener Orts-, Lage- und Baustellenkenntnis sind
unzulässig und werden abgewiesen.

Vertragsgrundlage
Für das Vergabeverfahren gilt die
"Unterschwellenvergabeordung, Teil A - Allgemeine
Bestimmungen für die Vergabe von Leistungen - (UVgO)"

Pflegebeginn
Der Beginn der Arbeiten an den Gewässerflächen wird vom
AG festgelegt und mit AN abgestimmt, 01 Juni 2026.

Pflegeende
Der Pflegearbeiten enden mit der Endabnahme
voraussichtlich 31. August 2026. Die Endabnahme erfolgt
im Rahmen einer gemeinsamen Begehung.

Leistungen und Vergütungen
Sämtliche Pflegeleistungen sind vor Ausführungsbeginn
anzuzeigen und nach Beendigung unverzüglich
rapportieren zu lassen. Die Rapporte sind spätestens
zwei Arbeitstage nach Ausführung zur Unterschrift dem
Bauleiter vorzulegen.

Rechnungsstellung
Die ausgeführten, rapportierten Leistungen können
während der Vertragsdauer als Teilrechnung abgerechnet
werden.

Die Pflegearbeiten werden vom AG jeweils nach Bedarf
beauftragt.

Es besteht die Option auf Verlängerung bis zum
31.08.2027.

#### Titel 01.01 Kontrolle der Badekewässer am Begütenwei

**01.01.0010 Kontrollgänge**
Badegewässer/ Einstiegsbereiche/ Gewässergrund im
Uferbereich werden einer Sichtkontrolle auf
Verschmutzungen wie etwa teerhaltige Rückstände, Glas,
Plastik, Gummi oder andere Abfälle unterzogen. Wird
eine derartige Verschmutzung festgestellt, so werden
angemessene Bewirtschaftungs-maßnahmen ergriffen (siehe
folgende Positionen).
Es handelt sich insgesamt um 6 zu kontrollierende
Einstiegsstellen, siehe Markierungen im Plan.
Menge: 91,000 Stüc

**01.01.0020 Müll und Unrat aus Sandflächen/Uferbereich aufnehmen und entsorgen**
Müll, Unrat und Tierexkremente aus Sandflächen in
Grünanlagen im Uferbereich manuell aufnehmen, abfahren
und entladen.
Müll und Unrat nicht schadstoffbelastet,
Abfallschlüssel EAK / AVV 200301 (Gemischte
Siedlungsabfälle) in Fallschutzflächen/
Sandspielflächen aufnehmen und abfahren.
Die Entsorgung in Container erfolgt über den
Betriebshof des AG in der Wollstraße 151.
Entsorgungskosten zu Lasten AG.
Reinigungsintervalle 7 x wöchentlich und nach Aufforder
-ung AG.
Reinigungszeitraum: 91 Tage

Summe der Einzelflächen = 150 m²

150 m² x 91 Tage = 13.650,00 m²

Flächen sind fix und werden nicht nachgemessen.
Menge: 13650,000 m²

**01.01.0030 Müll und Unrat aus Gewässerflächen/Uferbereich aufnehmen und entsorgen**
Müll, Unrat und Tierexkremente aus Gewässerflächen/
Gewässergrund in Grünflächen im Uferbereich aufnehmen
und abfahren.

Müll und Unrat nicht schadstoffbelastet,
Abfallschlüssel EAK / AVV 200301 (Gemischte
Siedlungsabfälle) in Rasenflächen auf-nehmen und
abfahren.
Die Entsorgung in Container erfolgt über den
Betriebshof des AG in der Wollstraße 151.
Entsorgungskosten zu Lasten AG.
Reinigungsintervalle 7 x wöchentlich und nach Aufforder
-ung AG.
Reinigungszeitraum: 13 Wochen

Summe der Einzelflächen = 600,00 m²

600 m² x 91 Tage = 54.600,00 m²

Flächen sind fix und werden nicht nachgemessen.
Menge: 54600,000 m²

**01.01.0040 Müll und Unrat aus Rasenflächen aufnehmen und entsorgen**
Müll, Unrat und Tierexkremente auf Rasenflächen in
Grünflächen aufnehmen und abfahren.

Müll und Unrat nicht schadstoffbelastet,
Abfallschlüssel EAK / AVV 200301 (Gemischte
Siedlungsabfälle) in Rasenflächen auf-nehmen und
abfahren.
Die Entsorgung in Container erfolgt über den
Betriebshof des AG in der Wollstraße 151.
Entsorgungskosten zu Lasten AG.
Reinigungsintervalle 7 x wöchentlich und nach Aufforder
-ung AG.
Reinigungszeitraum: 13 Wochen

Summe der Einzelflächen = 19.506,97 m²

450 m² x 91 Tage = 40.950,00 m²

Flächen sind fix und werden nicht nachgemessen.
Menge: 40950,000 m²

USt %: 19,00
